# Neubau 11 Wohneinheiten der Stadt Wendlingen, Birkenweg,
Angebotsaufforderung (GAEB 90, DA83)
Vergabenummer: 1729E
DV-Nummer: 1729E
Währung: EUR

## Elektroinstallation und Einrichtungen
Datum: 21.08.17

*Hinweis*
ALLGEMEINE VERTRAGSBEDINGUNGEN:
VOB DIN 18 382 ELEKTROANLAGEN
---------------------------------------------------
LEITUNGSINSTALLATION
Die Installation erfolgt in der Regel mit  NYM- bzw.
NYY-Leitungen in Beton  unter Beachtung der
Vorschriften in VDE
0100/Teil520. Werden im nachfolgenden Leistungsbereich
weitere Kabel- und Leitungs-typen genannt, so sind
diese
entsprechend zu verwenden.  In den UG-, Keller-,
Technik- und sonstigen unverputzten Räumen erfolgt die
Installation a.Putz
mit Abstandsschellen bzw. im gefährdeten Bereich in
Kunststoff-Schutzrohren. Bei Kabelhäufungen sind die
Leitungen auf
Schienen mit Reihenklammern oder in
Kunststoff-Installationskanäle zu verlegen. Die im
Leistungsbeschrieb angegebenen
Leitungsverlegungsart. umfassen:
Kabel bzw. Rohre auf Putz:
  Die Leistungen umfassen das Liefern, Verlegen und
Befestigen der Kabel und Rohre auf Abstandsschellen
oder
  Reihenschellen, einschl.Befestigungsmaterial wie
Dübel, Schrauben, Schellen usw.;
Kabel bzw. Rohre unter Putz:
  a) die Leistungen umfassen das Liefern, Verlegen
und Befestigen der Kabel und Rohre im Mauerwerk
einschließlich
  Herstellung der erforderlichen Schlitze, welche mit
dem für das zu bearbeitende Mauerwerk geeigneten
Stemm- oder
  Fräswerkzeug herzustellen sind.
  b) oder mit Nagel- bzw. Bügelschellen hinter
abgehängten Decken
  c) oder mit Nagelschellen auf Mauerwerk bzw.
Holzkonstruktionen.
Kabel in Rohre oder Kanal und auf Kabelpritschen bzw.
Bahnen:
  Die Leistungen umfassen das Liefern und Verlegen
sowie das Ausrichten von Kabeln auf bereits montierten
Kabelbahnen oder Kabelpritschen sowie das Einziehen von
Kabeln in bereits verlegte Rohre oder Kanäle.
Rohre und Kabel einbetoniert:
  Die Leistungen umfassen das Liefern, Verlegen und
Befestigen der Rohre zwischen der und 2.
Armierungslage der
  Deckenschalung oder auf den Wandschalungen einschl.
Einführen in betondicht gesetzte Dosen. Beim Einlegen
ist
  darauf zu achten, daß die Rohre beim Einbetonieren
von allen Seiten min. mit 4 cm Beton überdeckt werden.
Da die
  Einlegearbeiten weitgehend vom Rohbaufortschritt
abhän-n und daher nicht zügig nacheinander durchgeführt
  werden können, muß die Installation mit der
Rohbaufirma und der Bauleitung selbst abgestimmt
werden.
Kabel im Erdreich verlegt:
  Die Leistungen umfassen das Liefern und Verlegen
der Kabel in bauseits erstellte Gräben, einschl.
Abdecken derselben mit bauseits gestellten Kabelsteinen.
INSTALLATIONSGERÄTE
Es sind nur VDE anerkannte Installationsgeräte
anzubieten und zu verwenden. Als allgemeine
Richtlinien zur Anbringung
der Geräte gelten folgende Höhenmaße, sofern in den
Planunterlagen nichts anderes angegeben ist:
Schalter  1,05 m vom Fertigfußboden
Steckdosen an freien Wänden  0,30 m vom
Fertigfußboden
Schalter + Steckdosen in Feuchträumen  1,05 m vom
Fertigfußboden
Abzweigdosen  0,20 m von Deckenunterkante
Anbringung der 1. Dose  ca. 12 cm entfernt von
der Leibung.
In den Wohnungen keine Abzweigdosen,
Schalterklemmdosen!
HEIZUNG-, LÜFTUNG-, SANITÄR- UND KLIMAINSTALLATION
Die Leitungsinstallation für diese Gewerke hat im
Einvernehmen der jeweiligen Firma zu erfolgen und zwar
ausschließlich
nach deren Angabe und Plaunterlagen. Schaltpläne etc.
für diese Anlagen sind rechtzeitig von den zuständigen
Fachfirmen schriftlich anzufordern.
BELEUCHTUNGSKÖRPER
Die angebotenen leuchten müssen nach dem "Gesetz über
technische Arbeitsmittel" (Maschinenschutzgesetz vom
24.6.1968)
den allgemein anerkannten Regeln der Technik
entsprechen. Zur Gewährleistung der elektrischen und
mechanischen
Sicherheit wird das VDE-Zeichen gefordert. Leuchten
mit Leuchtenwannen müssen aus hochwertigen, nicht
vergilben-dem
Methacrylat
(z.B. Plexiglas) bestehen und aus einem Stück, nicht
geklebt oder geschweißt, hergestellt sein Als
Prismenwannen werden nur
solche anerkannt, die nach geometrisch optischen
Gesetzen berechnete Prismen aufweisen. Für die innere
Verdrahtung der
Leuchten sind ausschließlich wärmefeste Leitungen zu
verwenden. Für die Errichtung von Beleuchtungsanlagen
gilt besonders
die VDE 0100 Teil 559.
SCHUTZMASSNAHMEN
Soweit das zuständige EVU und die VDE-Bestimmungen
nicht bestimmte Maßnahmen zum Schutz bei indirektem
Berühren
vorschreiben, ist als Schutzmaßnahme die Nullung nach
VDE 0100/Teil 410 anzuwenden. Bei Leiterquerschnitten
kleiner als
10 qmm, ist die Nullung mit besonderem Schutzleiter
durchzuführen. Der Potentialausgleich ist gem. VDE
0100/Teil 540
auszuführen. Wasserverbrauchsleitungen,
Gasinnenleitungen und Heizrohrleitungen sind durch
Potentialausgleichsleitungen von min. 10 qmm Cu, Nulleiter bzw. Schutzleiter
für die Nullung mit Potentialausgleichsleitungen
entsprechend dem
Querschnitt der Außenleiter nach dem
Hausanschlußkasten, mit der Potentialausgleichsschiene
zu verbinden.
In Baderäumen und Duschen ist nach VDE 0100/Teil 701
der Potentialaus-gleich zwischen dem leitfähigen
Abflußstutzen
und der metallenen Wasserverbrauchsleitung mit min. 4
qmm Cu herzustellen.
PRÜFUNG DER SCHUTZMASSNAHMEN
Vor Inbetriebnahme der Anlage ist vom Errichter
festzustellen, ob die geforderten Schutzmassnahmen bei
indirektem
Berühren angewendet worden sind. Die VDE 0100/Teil 610
beschreibt die erforderlichen Prüfungen. Sie umfassen
Besichtigung, Erprobung und Messung sowie Prüfung und
Messung des Isolationswiderstandes. Die erforderlichen
und
durchgeführten Prüfungen und Messungen sind von dem
Errichter der Anlage zu protokollieren und
unterschrieben dem
Bauherr zu übergeben.
HINWEISE ZUM AUSFÜLLEN DES LEISTUNGSVERZEICHNISSES
Sämtliche Alternativpositionen müssen im Einzelpreis
ausgefüllt werden. Gewählte Fabrikate wie z. B. bei
der Antennen-
und Sprechanlage sind ebenso anzugeben.
SONSTIGE HINWEISE
Bei der Leitungsverlegung ist das Bohren von Löchern
im Mauerwerk bis 24 cm und in PVC-Installationskanäle
mit in den
Verlegepreis einzukalkulieren. Das Bohren von Löchern
und Stemmen von Schalterdoesen in Betonwände wird
vergütet.
Gleichfalls ist bei der Verlegung von
PVC-Installationskanälen das Fertigen von Winkeln,
Abzweigungen, Gehrungen und
Enden mit in den Verlegepreis einzukalkulieren, wenn
keine Formstücke verwendet werden. Es werden auch nur
die
tatsächlich montierten Formstücke vergütet.
Die Angebotsabgabe für Leitungen und Kabel sind auf
der Basis von _ 200,--je 100 kg Cu zu kalkulieren u.
anzubieten
INSGEMEINKOSTEN
Baustelleneinrichtung, Stemmarbeiten, An- und Abfuhr
der Werkzeuge sowie Baustrom, Bauwasser, Montagepläne,
Revisionspläne 3-fach farbig angelegt, sind in die
Angebotspreise einzukalkulieren. Die Einheitspreise
der nachstehend
beschriebenen Positionen umfassen die Lieferung der
Stoffe und Gegenstände frei Baustelle sowie ihren
betriebsfertigen
und korrosionsfreien Einbau gem. Entwurfsplan mit
allem Zubehör und den Kleinteilen sowie den
Nebenarbeiten nach
DIN 18 382, Abs. 4.

*Hinweis*
KURZE BAUBESCHREIBUNG
Energieversorgungsunternehmen:  Die Stromversorgung
erfolgt durch
  Netze BW
Einspeisung:  mit Erdkabel
Zählerplätze:  UG
Antennenanlage:  Sat-Anlage
Heizung:  Heizenergie vom Schulzentrum

Sonstige bauliche Besonderheiten und
Installationshinweise:
In den Wohnungen werden generell die Lampenleitungen
sowie, falls erforderlich, die Zuleitungen zu den
Räumen direkt in die Decke eingelegt.
Die Kalksandsteinmauern in den Wohnungen sind
Tragwände. Sie dürfen nicht horizontal geschlitzt
werden.
Verputzte Wände: Dünnputz, keine Stegleitungen!

### 1 Erdungsanlage,Schutzmassnahmen

*Hinweis*
Zum Schutz gegen gefährliche Körperströme sind die
Schutzmaßnahmen entsprechend VDE 0100, Teil 410/11.83
anzuwenden.
Bei allen Abgangsleitungen nach der Hauptverteilung
sind Leitungen und Kabel mit separatem Schutz- und
Nulleiter zu verlegen.
Der Potentialausgleich ist entsprechend VDE 0190/05.86
und VDE 0100, Teil 410/11.83 und 540/11.91 auszuführen.

In den Potentialausgleich sind alle leitfähigen
Rohrleitungen und Teile der Heizungs-, Wasser- und
Lüftungsanlage sowie die metallenen Kabelrinnen oder
-leitern einzubeziehen.
Der Blitzschutz-Potentialausgleich ist entsprechend
VDE 0185/11.82, Teil 1 auszuführen. Die
Potentialausgleichsschienen sind mit der äußeren
Blitzzschutzanlage zu verbinden.
Nachfolgend beschriebene Positionen sind komplett
fertig montiert und angeschlossen anzubieten.

**1.1 Potentialausgleichsschiene**
Potentialausgleichsschiene, Stahl kadmiert, mit
schlagfester Kunststoffabdeckkappe, mit folgenden
Anschlussmöglichkeiten:
Flachband bis 40 mm Breite oder Rundleiter, 7 Klemmen
bis 25 mm2 zum Anschluss der
Potentialausgleichsleitung,
fertig montiert und angeschlossen.
Menge: 1,000 st

**1.2 Potentialausgleichsleitungen aus NYA 4**
Potentialausgleichsleitungen aus NYA 4 mm2, zur
Badewannen- bzw. Duschwannenerdung sowie zur Erstellung
des örtlichen Potentialausgleiches, komplett
einschließlich Schellen, Schraub-, Klemm- und
Kleinmaterials fertig montiert. Leitungsmaterial
nachfolgend aufgeführt.
Menge: 1,000 st

**1.3 Erdungsschellen 1/2" - 2" verzinkt**
Erdungsschellen 1/2" - 2" verzinkt, Anschluss bis 16
mm2 oder Erdungsbandschellen 3/4" - 4", 25 - 114 mm
Durchmesser, Anschluss 25 - 70 qmm, für Anschluss der
Ausgleichsleitungen an Rohre fertig montiert und
angeschlossen.
Menge: 11,000 st

**1.4 Anschluss mit Schrauben**
Anschluss mit Schrauben und Klemmkabelschuhe 4 - 16 mm2
an Metallteile komplett fertig angeschlossen, pauschal.
Menge: 2,000 st

**1.5 Erdung**
Erdung für Antennenanlage erstellen mit 5
Erdungsschienen Preisner ERD 2
Menge: 1,000 St

*Hinweis*
Nachfolgend aufgeführte Leitungen oder Kabel als
Erdungs-, Schutz- oder Potentialausgleichsleitungen
Farbe bzw. Kennzeichnung nach VDE 0100, Teil 540, auf
vorhandene Kabelleiter oder -rinnen, in Kanäle oder
Rohre, fertig verlegt und ausgerichtet.

**1.6 1 x 6 mm² (Typ H07V-U oder NYM-J)**
1 x 6 mm2 (Typ H07V-U oder NYM-J), fertig verlegt.
Menge: 14,000 m

**1.7 1 x 10 mm² (Typ H07V-U oder NYM-J)**
1 x 10 mm2 (Typ H07V-U oder NYM-J), fertig verlegt.
Menge: 8,000 m

**1.8 1 x 16 mm² (Typ H07V-U oder NYM-J)**
1 x 16 mm2 (Typ H07V-U oder NYM-J), fertig verlegt.
Menge: 28,000 m

**1.9 1 x 25 mm² (NYM-J)**
1 x 25 mm2 (NYM-J), fertig verlegt.
Menge: 1,000 m

**1.10 Überwachen, Dokumentation und Meßprotokoll Fundamenterder**
Der Fundamenterder wird bauseits durch die Rohbaufirma
verlegt. Die Verlegung muß durch einen
Elektrofachbetrieb überwacht, dokumentiert und
anschließend gemessen werden.
Der Pauschalpreis beinhaltet diese Leistungen
einschließlich der Erstellung eines Meßprotokolls.
Menge: 1,000 Psch

### 2 Installationskanäle,Leitungsträger

*Hinweis*
Nachfolgend beschriebene Installationskanäle als
Leitungsführungskanäle nach DIN VDE 0604, aus PVC
hart, Farbe weiß oder grau, sind einschließlich aller
systembedingten Form-, Eck-, Verbindungs-, Abdeck- und
Zubehörteile fertig montiert anzubieten.
Das Herstellenvon Winkeln, Abzweigungen, Gehrungen,
Endstücken und Bohrungen ist in den Verlegepreis
einzukalkulieren.
An mit Isolierstoffplatten verkleidete Decken müssen
geeignete Befestigungsmaterialien verwendet werden.
Kosten hierfür müssen in die Angebotspreise mit
einkalkuliert werden.
Montage auf Beton, Mauerwerk oder Leichtbauwände.
Nachfolgende Positionen Fabrikat TEHALIT, Typ LF, FB
oder gleichwertig.
Gewähltes Fabrikat: .......................
Typ:..........................

**2.1 PVC-Installationskanal 40/60**
PVC-Installationskanal, Außenmaße H/B mind. 40/60 mm.
Menge: 16,000 m

**2.2 PVC-Installationskanal 60/90**
PVC-Installationskanal, Außenmaße H/B mind. 60/90 mm
mit Trennsteg
Menge: 12,000 m

**2.3 PVC-Installationskanal 60/150**
PVC-Installationskanal, Außenmaße H/B mind. 60/150 mm.
Menge: 2,000 m

**2.4 Kabelrinne 60 x 200**
Kabelrinne sendzimir-brandverzinkt mit angeformten
Stoßstellenverbindern, Höhe x Breite = 60 x 200 mm,
komplett mit erforderlichen Verbindungsschrauben,
liefern und montieren.
Fabrikat:  NIEDAX oder gleichwertig
Typ:  RL 60.200
Menge: 25,000 m

**2.5 Kabelrinne 60 x 100**
Kabelrinne sendzimir-brandverzinkt mit angeformten
Stoßstellenverbindern, Höhe x Breite = 60 x 100 mm,
komplett mit erforderlichen Verbindungsschrauben,
liefern und montieren.
Fabrikat:  NIEDAX oder gleichwertig
Typ:  RL 60.100
Menge: 4,000 m

**2.6 Trennsteg**
Trennsteg zum Einbau in Kabelrinne 200.
Fabrikat:  NIEDAX oder gleichwertig
Typ:  RW 60
Menge: 25,000 m

**2.7 90-Grad-Bogen für Kabelrinne 200.**
90-Grad-Bogen für Kabelrinne 200.
Fabrikat:  NIEDAX oder gleichwertig
Typ:  RES 60/200
Menge: 6,000 St

**2.8 90-Grad-Bogen für Kabelrinne 100.**
90-Grad-Bogen für Kabelrinne 100.
Fabrikat:  NIEDAX oder gleichwertig
Typ:  RES 60/100
Menge: 1,000 St

**2.9 Hängestiel**
Hängestiel für Kabelrinne.
Fabrikat:  NIEDAX oder gleichwertig
Typ:  HST 50/300-500
Menge: 6,000 St

**2.10 Hängestielausleger**
Hängestielausleger für Kabelrinne.
Fabrikat:  NIEDAX oder gleichwertig
Typ:  KLT 200
Menge: 6,000 St

**2.11 Wandausleger**
Wandausleger für Kabelrinne.
Fabrikat:  NIEDAX
Typ:  KTA 200
Menge: 16,000 St

**2.12 Ankerschiene**
Ankerschiene aus Stahl, feuerverzinkt DIN 50 976, an
Wand oder Decke, punktförmige Tragkraft auf
Zug/Abscheren 3,5/3,5kN, Einzellänge bis 0,4 m.Im
Steigeschacht montieren.
Menge: 24,000 St

**2.13 Feuerbeständige Verkleidung für Kabelrinne 300/60, F90, komplett mit allem Zubeh**
*** Bedarfsposition ohne GB
Feuerbeständige Verkleidung für Kabelrinne 300/60,
F90, komplett mit allem Zubehör
Menge: 1,000 lfdm

### 3 Leerrohrinstallation

*Hinweis*
Flexible Leerrohre für Installationen unter Putz
müssen der DIN 49 018/1 und VDE 0605 entsprechen und
die Eigenschaften A + C + F besitzen.
Die Leerrohre sind mit Zugdrähten zu versehen.
Fabrikat:  FRÄNKISCHE ROHRWERKE oder gleichwertig
Typ:  FFKuM.
Gewähltes Fabrikat:
.........................Typ:..........................
.
Kunststoff-Panzerrohre für die Auf-Putz-Installation
müssen der DIN 49 016/2 und VDE 0605 entsprechen und
die Eigenschaften A + C + F besitzen und mit einseitig
angeformter Muffe geliefert werden.
Fabrikat:  FRÄNKISCHE ROHRWERKE oder gleichwertig.
Typ:  FPKu-M
Gewähltes Fabrikat:
..........................Typ:.........................
..
Flexible Leerrohre für Installationen in Schütt- und
Rüttelbeton  und auf Rohfussboden müssen der DIN 49
018/2 und VDE 0605 entsprechen und die Eigenschaften
AS + C + F besitzen.
Die Leerrohre sind mit Zugdrähten zu versehen.
Fabrikat:  FRÄNKISCHE ROHRWERKE oder gleichwertig
Typ:  FFKuS
Gewähltes Fabrikat:
.........................Typ:..........................

Nachfolgend aufgeführte, flexible
Kunststoffpanzerrohre, Typ FFKuS, komplett mit
Rohrschellen auf oder unter Putz, auf  Steigetrassen
oder Gitterkabelträgern oder als Schutzrohre in
Leichtbauwände fertig verlegt oder auf dem Boden als
Leerrohr, einschließlich eingezogenem Zugdraht,
Stemmarbeiten sind in den Verlegepreis mit
einzukalkulieren, z. B. vom Rohboden bis zu der
Schalterdose. Leerrohr in Ortbeton verlegt.

**3.1 Kunststoffpanzerrohr, Rohrgröße M25**
Kunststoffpanzerrohr, Rohrgröße M25 als Leerrohr für
Daten und Antennenleitungen, Kabel müßen auswechselbar
sein
Menge: 816,000 m

**3.2 Kunststoffpanzerrohr, Rohrgröße M 32**
Kunststoffpanzerrohr, Rohrgröße M 32 als Leerrohr vom
UG zum Medienverteiler in der Wohnung.
Menge: 68,000 m

**3.3 Kunststoffpanzerrohr, Rohrgröße M40**
Menge: 14,000 m

**3.4 Stemmen von Schlitzen in Beton für Kuparohr EN 25.**
Stemmen Schlitzen in Beton für Kunststoffpanzerrohr
EN25.
Menge: 18,000 m

*Hinweis*
Nachfolgend aufgeführte Kunststoffpanzer-Steckrohre,
auf Putz fertig verlegt, max. Schellenabstand = 40 cm,
die Rohrenden sind mit Endtüllen zu versehen.

**3.5 Kunststoff-Steckrohr, Rohrgöße M32,**
Menge: 6,000 m

**3.6 Kunststoff-Steckrohr, Rohrgöße 25**
Kunststoff-Steckrohr,  Rohrgöße M25, Innen-Durchmesser
23 mm.
Menge: 18,000 m

**3.7 Kunststoff-Steckrohr, Rohrgröße M20**
Kunststoff-Steckrohr, Rohrgröße M20, Innen-Durchmesser
13 mm.
Menge: 95,000 m

**3.8 Leerrohr Durchmesser 50mm vom UG bis über Dach für Sat-Anlage ca. 20m**
Leerrohr Durchmesser 50mm vom UG bis über Dach
für Sat-Anlage ca. 20m komplett verlegen
Menge: 1,000 st

**3.9 Kunststoffpanzerrohr, Rohrgröße M20, FFKUS, in Ortbetondecken und - wänden verleg**
Kunststoffpanzerrohr, Rohrgröße M20, FFKUS, in
Ortbetondecken und -wänden verlegt
Menge: 10,000 m

**3.10 Kunststoffpanzerrohr, Rohrgröße M25, FFKUS, in Ortbetondecken und - wänden verleg**
Kunststoffpanzerrohr, Rohrgröße M25, FFKUS, in
Ortbetondecken und -wänden verlegt
Menge: 16,000 m

**3.11 Kunststoffpanzerrohr, Rohrgröße M32, FFKUS, in Ortbetondecken und - wänden verleg**
Kunststoffpanzerrohr, Rohrgröße M32, FFKUS, in
Ortbetondecken und -wänden verlegt
Menge: 1,000 m

### 4 Leitungsinstallation

*Hinweis*
Es sind nur Leitungen und Kabel des Typs NYCWY, NYY
und NYM nach VDE 0250 und 0271 zu verwenden.
Für Schwachstrominstallationen sind nur Leitungen des
Typs YR und Fernmeldekabel des Typs J-Y(St)Y nach VDE
0815 zu verwenden.
Sämtliche Kabel und Leitungen sind in einer Länge zu
verlegen. Muffen und Verbindungskästen sind nicht
zulässig.
Sämtliche Kabel und Leitungen sind ausschließlich nach
DIN 18 015 waagerecht bzw. senkrecht und nur auf den
entsprechenden, zugelassenen Höhen zu verlegen.
Zur Befestigung von Leitungen und Rohren dürfen keine
Hakennägel o. ä. verwendet werden.
Bei gefährdeten Durchführungen von Leitungen und Kabel
durch Decken- oder Wanddurchbrüche sind Schutzrohre
vorzusehen.
In unverputzten Räumen und in Technikräumen erfolgt
die Installation auf Putz in Schutzrohren aus
Kunststoff oder verzinktem Stahl.
In Bereichen größerer Kabelanhäufungen sind die
Leitungen und Kabel in Kunststoffkanälen aus Hart-PVC
oder auf verzinkten Kabelrinnen oder
Gitterkabelträgern zu verlegen.
Die Leitungsinstallation für die Gewerke Heizung,
Lüftung, Sanitär und Klima hat im Einvernehmen der
jeweiligen Firma zu erfolgen und zwar ausschließlich
nach deren Angabe und Planunterlagen. Kabellisten,
Schaltpläne, usw. für die Gewerke sind rechtzeitig von
den zuständigen Fachfirmen anzufordern.
Aus Gründen der Vereinfachung des Aufmaßes und der
Abrechnung wird bei den nachfolgend aufgeführten
Leitungstypen nur eine Position aufgestellt.
Die verschiedenen Verlegungsarten, wie nachfolgend
beschrieben, werden in Prozentsätzen angegeben. Der
Unternehmer hat aus diesen Prozentsätzen eine
Mischkalkulation zu bilden und nur einen Preis
anzugeben. Dieser Mischpreis ist verbindlich für die
Abrechnung.
Die angegebenen Leitungsverlegearten umfassen bei:
Verlegung  im Zwischendeckenbereich und auf
vorhandenen Steigetrassen:
Die Leistung umfasst das Liefern, Verlegen und
Befestigen der Kabel und Leitungen auf
Abstandschellen, Reihenschellen, Kabelklammern oder
Bügelschellen einschließlich Befestigungsmaterial wie
Dübel, Schrauben, Schellen, usw.
Anteil ca. 10%
Verlegung  unter Putz:
Die Leistung umfasst das Liefern, Verlegen und
Befestigen der Kabel und Leitungen in Mauerwerk
einschließlich Herstellung der erforderlichen Schlitze.
Anteil ca. 80%
Verlegung  in Rohre, Kanäle und auf Kabelträgersysteme:
Die Leistung umfasst das Liefern und Verlegen sowie
das Ausrichten von Kabeln und Leitungen auf bereits
montierten Leitungsträgern wie Kabelrinnen und
Gitterkabelträger, sowie das Einziehen von Kabeln und
Leitungen in bereits verlegte Rohre oder Kanäle.
Anteil ca. 15%
Stegleitungen werden generell unter Putz verlegt. Das
Gebäude wird, wo möglich, nur mit Dünnputz überzogen.
Aus diesem Grund können keine Stegleitungen verlegt
werden.

**4.1 Mantelleitung NYM-J 3 x 1,5 mm²**
Mantelleitung NYM-J 3 x 1,5 mm2
Menge: 560,000 m

**4.2 Mantelleitung NYM-J 3 x 2,5 mm²**
Mantelleitung NYM-J 3 x 2,5 mm2
Menge: 452,000 m

**4.3 Mantelleitung NYM-J 5 x 1,5 mm²**
Mantelleitung NYM-J 5 x 1,5 mm2
Menge: 128,000 m

**4.4 Mantelleitung NYM-J 5 x 2,5 mm²**
Mantelleitung NYM-J 5 x 2,5 mm2
Menge: 65,000 m

**4.5 Mantelleitung NYM-J 5 x 4 mm²**
Mantelleitung NYM-J 5 x 4 mm2
Menge: 20,000 m

**4.6 Mantelleitung NYM-J 5 x 16 mm²**
Mantelleitung NYM-J 5 x 16 mm2
Menge: 208,000 m

**4.7 Erdkabel NYY 5 x 35 mm²**
Erdkabel NYY 5 x 35 mm2
Menge: 28,000 m

**4.8 Erdkabel NYY 5 x 25 mm²**
*** Bedarfsposition ohne GB
Erdkabel NYY 5 x 25 mm2
Menge: 1,000 m

*Hinweis*
Nachfolgend aufgeführte Erdkabel sind auf
Betonfertigteilplatten zu verlegen. Die Platten sind
von unten zu durchbohren. Die Erdkabel sind komplett
fertig verlegt anzubieten. Stemmarbeiten von der
Deckenkante zum Schalter oder zur Abzweigdose sind mit
einzukalkulieren.
Bei Leitungsverlegung  auf dem Rohfußboden anstelle im
Ortbeton sind Schutzrohre erforderlich und mit in die
Einheitspreise einzurechnen.

**4.9 Erdkabel fertig verlegt, NYY-J 3 x 1,5**
Erdkabel fertig verlegt, NYY-J 3 x 1,5 mm2
Menge: 1790,000 m

**4.10 Erdkabel fertig verlegt, NYY-J 5 x 1,5**
Erdkabel fertig verlegt, NYY-J 5 x 1,5 mm2
Menge: 910,000 m

**4.11 Erdkabel fertig verlegt, NYY-J 5 x 2,5**
Erdkabel fertig verlegt, NYY-J 5 x 2,5 mm2
Menge: 55,000 m

**4.12 Schwachstrom-Klingelleitung J-Y(St)Y 2 x 2 x 0,8 mm**
Menge: 76,000 m

**4.13 Schwachstrom-Klingelleitung J-Y(St)Y 4 x 2 x 0,8 mm**
Menge: 28,000 m

**4.14 Schwachstrom-Klingelleitung J-Y(St)Y 10 x 2 x 0,8 mm.**
Menge: 25,000 m

**4.15 Installationskabel J-Y(St)Y 4 x 2 x 0,6**
Installationskabel  J-Y(St)Y 4 x 2 x 0,6 mm, in
bestehende Rohre und Kabelträgersysteme einziehen.
Menge: 195,000 m

**4.16 Gummischlauchleitung H07RN-F 3 G 1,5**
Gummischlauchleitung H07RN-F 3 G 1,5, Cu-Zahl 43
Menge: 8,000 m

**4.17 Gummischlauchleitung H07RN-F 3 G 2,5**
Gummischlauchleitung H07RN-F 3 G 2,5, Cu-Zahl 72
Menge: 6,000 m

**4.18 Gummischlauchleitung H07RN-F 5 G 1,5**
Gummischlauchleitung H07RN-F 5 G 1,5, Cu-Zahl 72
Menge: 5,000 m

**4.19 Datenleitung Kat 7 Simplex in Leerrohr verlegen.**
Menge: 720,000 m

### 5 Installationsgeräte,Anschlüsse

*Hinweis*
Das Material für Schalter und Abzweigdosen muss
schwerentflammbar sein.
In Leichtbauwänden sind Hohlwanddosen in
feuerhemmender Ausführung mit Zugentlastung zu
verwenden.
Schalter- und Steckdosen in Unter-Putz-Dosen sind
mittels Schraubbefestigung zu installieren.
Krallenbefestigung der Einsätze ist nicht erlaubt.
Bei sämtlichen Unter-Putz-Wandauslässen sind
Wandauslassdosen mit Klemmen zu verwenden.
Bei den Installationsgeräten wie Schalter, Steckdosen,
Lichttaster und ähnliches ist für das gesamte
Bauvorhaben ein einheitliches Programm eines
Fabrikates zu verwenden.
Lichttaster in den Treppenhäusern und Kellerfluren
müssen mittels Glimmlampen beleuchtet sein.
In unverputzten Räumen und in Technikräumen sind
Schalter, Lichttaster, Steckdosen in wassergeschützter
Ausführung, Schutzat IP 44 und auf Putz zu
installieren.
Alle nachfolgend aufgeführten Installationsgeräte sind
komplett fertig montiert und angeschlossen anzubieten.
In Räumen mit Fliesen an den Wänden sind die Schalter
und Steckdosen auf Fliesenmaß unter Putz zu
installieren
Für nachfolgend aufgeführtes Unter-Putz-Geräteprogramm
ist das Fabrikat JUNG anzubieten
Fabrikat:  Jung  Designserie AS500, alpinweiss
Abdeckungen, Wippen und Abdeckrahmen sind mit
einzukalkulieren. Alle Geräte sind fertig montiert und
angeschlossen einschließlich Schalterdose und
Stemmarbeiten in Mauerwerk anzubieten.
Im Wohnbereich keine Abzweigdosen sondern
Schalterklemmdosen !

**5.1 Geräteanschlußdose mit Zugentlastung**
Geräteanschlußdose mit Zugentlastung und
herausnehmbarem Klemmstein, 5polig bzw. 7polig, 2,5mm2.
Menge: 11,000 St

**5.2 Wipp-Universal Aus- und Wechselschalter**
Wipp-Universal Aus- und Wechselschalter 10 A/250 V,
1polig, unter Putz.
Menge: 109,000 St

**5.3 Wipp-Kreuzschalter 10 A/250 V**
Wipp-Kreuzschalter 10 A/250 V, unter Putz.
Menge: 9,000 St

**5.4 Wipp Aus- und Wechselschalter mit Glimmlampe**
Wipp Aus- und Wechselschalter mit Glimmlampe, 10
A/250V, 1polig, unter Putz.
Menge: 17,000 St

**5.5 Wipp-Taster mit Schließerkontakt, 10 A/250 V, 1polig, unter Putz.**
Menge: 21,000 St

**5.6 Wipp-Taster mit Schließerkontakt und Symbol, mit Glimmlampe 1,5 mA**
Wipp-Taster mit Schließerkontakt und Symbol, beleuchtet
mit Glimmlampe 1,5 mA und separater N-Klemme.
Menge: 2,000 St

**5.7 Schuko-Steckdose mit Zentralstück**
Schuko-Steckdose mit Zentralstück 250 V/16 A, 2polig,
unter Putz.
Menge: 318,000 St

**5.8 Bewegungsmelder mit Erfassungsfeld 220°**
Bewegungsmelder mit Erfassungsfeld 220°, Erfassungsfeld
ca. 16 x 20 m mit LED-Funktionsanzeige, Farbe
alpinweiß, Zeiteinstellung von 2 sec. - 15 min.
Fabrikat:  JUNG oder gleichwertig
Typ:  W 220 WW
Menge: 1,000 St

*Hinweis*
Für die nachfolgend aufgeführten Unter-Putz-Geräte ist
ein vollisoliertes, wassergeschütztes und schlagfestes
Geräteprogramm aus Polycarbonat, Schutzart IP44
anzubieten.
Fabrikat:  JUNG WU 500 oder  GIRA E2
Standardprogramm, Farbe reinweiß /seidenmatt RAL 9010

**5.9 Schuko-Steckdose mit Klappdeckel**
Schuko-Steckdose mit Klappdeckel 250 V/16 A, 2polig,
unter Putz, wasserdicht.
Menge: 11,000 St

**5.10 Wipp-Taster wasserdicht, beleuchtet**
*** Bedarfsposition ohne GB
Wipp-Taster mit Symbol, beleuchtet mit Glimmlampe
1,5mA und separater N-Klemme.
Menge: 1,000 St

*Hinweis*
Für die nachfolgend aufgeführten Auf-Putz-Geräte ist
ein vollisoliertes, wassergeschütztes und schlagfestes
Geräteprogramm aus Polycarbonat, Schutzart IP44
anzubieten.
Fabrikat:  JUNG oder gleichwertig
Typ:  WG 800

**5.11 Wipp-Universal Aus- und Wechselschalter**
Wipp-Universal Aus- und Wechselschalter 10 A/250 V,
1polig, auf Putz, wasserdicht.
Menge: 2,000 St

**5.12 Wipp-Universalschalter mit Orientierungsleuchte a.P. Jung WG 800**
*** Bedarfsposition ohne GB
Menge: 1,000 St

**5.13 Schuko-Steckdose 16 A/250 V, 2polig, auf Putz, wasserdicht, abschließbar für Trockner und**
Schuko-Steckdose 16 A/250 V, 2polig, auf Putz,
wasserdicht,
abschließbar für Trockner und Waschmaschine
Menge: 22,000 St

**5.14 Schuko-Steckdose mit Wechselschalter**
Schuko-Steckdose mit Wechselschalter 16/10 A/250 V, auf
Putz, wasserdicht.
Menge: 12,000 St

**5.15 Schuko-Steckdose 16 A/250 V, 2 pol., auf Putz, wasserdicht.**
Menge: 3,000 St

**5.16 Schalterdose 55 mm Durchmesser**
Schalterdose 55 mm Durchmesser, unter Putz, als
Leerdose für Erweiterungen, fertig gesetzt und
Leitungen durchgeführt (Raumthermostat, Rauchabzug
etc.).
Menge: 48,000 St

**5.17 Schalterabzweigdose tief, unter Putz, 55 mm Durchmesser, fertig montiert und ver**
Schalterabzweigdose tief, unter Putz, 55 mm
Durchmesser, fertig montiert und verdrahtet
einschließlich Klemmaterial.
Menge: 187,000 St

**5.18 Abzweigkasten 100 x 100 mm, unter Putz**
Abzweigkasten 100 x 100 mm, unter Putz, fertig montiert
und verdrahtet einschließlich Klemmaterial.
Menge: 2,000 St

**5.19 Feuchtraum-Abzweigdose ca. 80 x 80 mm**
Feuchtraum-Abzweigdose ca. 80 x 80 mm, auf Putz, mit
Würgestutzen, fertig montiert und verdrahtet
einschließlich Klemmmaterial.
Menge: 21,000 St

**5.20 Stemmen von Aussparungen für Schalter**
Stemmen von Aussparungen für Schalter oder Abzweigdosen
in Betonwände, pauschal.
Menge: 168,000 St

**5.21 Bohren von Durchbrüchen in Betonwände**
Bohren von Durchbrüchen in Betonwände bzw. Decken bis
30 cm Stärke, ca. 20 - 30 cm Durchmesser, pauschal.
Menge: 2,000 St

**5.22 Anschluß von bereitgestellten Geräten bis 3 x 1,5mm²**
Anschluß von bereitgestellten Geräten bis 3 x 1,5mm2
Menge: 11,000 St

**5.23 Anschluß von bereitgestellten Geräten bis 5 x 1,5mm²**
Anschluß von bereitgestellten Geräten bis 5 x 1,5mm2
Menge: 11,000 St

**5.24 Anschluß von bereitgestellten Geräten bis 5x2,5 + 7x1, 5mm²**
Anschluß von bereitgestellten Geräten bis 5x2,5 + 7x1,
5mm2
Menge: 3,000 St

**5.25 Anschluß von bereitgestellten Geräten bis 5x6mm²**
Anschluß von bereitgestellten Geräten bis 5x6mm2
Menge: 2,000 St

**5.26 Montage von bauseits gelieferten Geräten**
Montage von bauseits gelieferten Geräten wie
Zeitschaltuhren, Schlüsselschalter, Fühler,
Raumthermostate.
Menge: 42,000 St

**5.27 Kernlochbohrung zum Durchbohren**
*** Bedarfsposition ohne GB
Kernlochbohrung zum Durchbohren von Betonwänden bzw.
Decken bis 30 cm Stärke, Durchmesser bis ca. 60 mm,
pauschal.
Menge: 1,000 St

**5.28 Geräte Verbindungsdosen für Ortbeton, Einbauhöhe 77mm Fabr. Kaiser Art.Nr. 1265-**
*** Bedarfsposition ohne GB
Geräte Verbindungsdosen für Ortbeton, Einbauhöhe 77mm
Fabr. Kaiser Art.Nr. 1265-40 oder glw.
Menge: 1,000 St

**5.29 Luftdichte Hohlwand-Gerätedosen ,d= 68mm einschl. Dichtfolie und säm**
*** Bedarfsposition ohne GB
Luftdichte Hohlwand-Gerätedosen ,d= 68mm einschl.
Dichtfolie und sämtl. Zubehör, in innenisolierten
Wänden setzen. Auf sachgemäße Verarbeitung ist
besonders zu achten!
Fabr. Kaiser Art.Nr. 9264-21 oder 1555-12 oder glw.
Menge: 1,000 St

**5.30 Teleskop Geräteträger zur sicheren Befestigung von Leuchten und Bewegunsmeldern**
Teleskop Geräteträger zur sicheren Befestigung von
Leuchten und Bewegunsmeldern bei Außendämmung
Fabr. Kaiser Art.Nr. 1159-20 oder glw.
Menge: 12,000 St

**5.31 Teleskop Gerätedose zur sicheren Befestigung von Schaltern und Steckdosen bei Au**
Teleskop Gerätedose zur sicheren Befestigung von
Schaltern und Steckdosen bei Außendämmung
Fabr. Kaiser Art.Nr. 1159-21 oder glw.
Menge: 10,000 St

**5.32 Ausschalter UP 2 pol. mit Wippe und Dose reinweiß**
Ausschalter UP 2 pol. mit Wippe und Dose reinweiß
komplett
Menge: 11,000 St

**5.33 Auslassdose u. P. für Wandleuchten mit Abdeckung**
Menge: 11,000 St

**5.34 Datendose Kat 6 1 x RJ 45 u.P. mit Abdeckung wie Schalterprogramm,**
Datendose Kat 6 1 x RJ 45 u.P. mit Abdeckung wie
Schalterprogramm, liefern, montieren einschließlich
Messung mit Protokoll
Menge: 41,000 st

**5.35 Cekon-Steckdose a.P. wd. 5x 16 A**
Menge: 1,000 st

**5.36 Raumtemperaturregler 230V / 16A, mit Öffnerkontakt, Schalter und Kontrollampe, Incl. UP**
*** Bedarfsposition ohne GB
Raumtemperaturregler 230V / 16A, mit Öffnerkontakt,
Schalter und Kontrollampe, Incl. UP Einbaurahmen im
Schalterprogramm Jung.
Fabrikat: Jung
Typ:  A creation
Menge: 1,000 St

**5.37 Jalousie-Wipp-Schalter, einpolig, wie Jung Nr. 509VU, komplett mit Wippe und Rah**
*** Bedarfsposition ohne GB
Jalousie-Wipp-Schalter, einpolig, wie Jung Nr. 509VU,
komplett mit Wippe und Rahmen, für Lichtkuppel
Menge: 1,000 St

**5.38 Anschluß Jalousimotore mit Hirschmannstecker herstellen.**
*** Bedarfsposition ohne GB
Menge: 1,000 St

**5.39 Jalousieanschlußleitung flex UV-beständig vom Schalter zum Motoranschluß, Länge ca. 2,5 m**
*** Bedarfsposition ohne GB
Jalousieanschlußleitung flex UV-beständig vom Schalter
zum Motoranschluß, Länge ca. 2,5 m einschl. Schutzrohr
verlegen.
Menge: 1,000 st

### 6 Hausanschluss, Zählerplätze, Untervertei

*Hinweis*
Nachfolgend aufgeführte Zählerschränke bzw.
Zähler-Verteilerschränke aus Isolierstoff von hoher
mechanischer Festigkeit oder aus
kunststoffbeschichtetem Stahlblech, schutzisoliert
nach DIN 43 870 und VDE 0603, geeignet für Unter-Putz-
oder für Auf-Putz-Montage, mit Türen aus lackiertem
Stahlblech, Schutzart IP 43, bestückt mit
Zählertragplatten entsprechend der Anzahl der
Zählerplätze.
Abnehmerteil mit Tragschienen zur Schnappbefestigung,
PE- und N-Schienen mit Aufreihklemmen.
Unterer Anschlussraum 300 mm, plombierbar, bestückt
mit einem Sammelschienensystem.
Der Zählerschrank ist komplett fertig montiert,
beschriftet und verdrahtet nach den technischen
Anschlussbedingungen (TAB) der NWS sowie nach den
anerkannten Richtlinien, Bestimmungen und Leitsätzen
des VDE anzubieten.
In den Unterverteilungen ist eine Platzreserve von
mind. 25 % vorzusehen.
Die Nennbelastung der Sicherungsgeräte soll max. 70 %
des Nennstromes nicht überschreiten.
Sämtliche Abgangsstromkreise im Zählerplatz sowie in
den Unterverteilungen sind zu kennzeichnen und zu
dokumentieren.
Niederspannungssicherungen müssen VDE 0636 und
Schaltgeräte VDE 0660 entsprechen.
Die Einbaugeräte wie Sicherungen, Relais, usw. sind
gesondert erfasst.
EHZ Zählerplätze mit Datendose RJ 45 nach TAB 2015

**6.1 Zählerplatz wie vor beschrieben, für Auf-Putz-Montage. Anzahl der Zählerplätze: 10**
Zählerplatz wie vor beschrieben, für Auf-Putz-Montage.
Anzahl der Zählerplätze: 10
10 eHZ-Zählerplätze
10 x Drehstrom Wohnungen
Anschlussraum: 300 mm mit Sammelschienen und
Schrankverbinder, komplett mit
Sammelschienenverbindern und Verdrahtung.
Höhe 1300 mm, Breite 1300 mm.
Fabrikat:  HAGER oder gleichwertig
Menge: 1,000 St

**6.2 Zählerplatz wie vor beschrieben, für Auf-Putz-Montage. Anzahl der Zählerplätze: 3**
Zählerplatz wie vor beschrieben, für Auf-Putz-Montage.
Anzahl der Zählerplätze:
Reserveplatz TRE 1 + 1 Zähler
3 eHZ-Zählerplätze
1 x Drehstrom Wohnungen
1 x Gemeinschaft
Anzahl der Verteilerfelder:  1
Anschlussraum: 300 mm mit Sammelschienen und
Schrankverbinder, komplett mit
Sammelschienenverbindern und Verdrahtung.
Höhe 1300 mm, Breite 800 mm.
Fabrikat:  HAGER oder gleichwertig
Menge: 1,000 St

**6.3 Unter-Putz-Kleinverteiler aus Kunststoff VH 48 CN**
Unter-Putz-Kleinverteiler aus Kunststoff nach DIN
43871, schutzisoliert, Schutzart IP 30,
Putzausgleichsrahmen und Tür aus
kunststoffbeschichtetem Stahlblech, 4reihig für 4 x 12
Teilungseinheiten, komplett fertig montiert und
angeschlossen.
Maße müssen eingehalten werden!
Hohlwandausführung
Fabrikat:  HAGER oder gleichwertig
Typ:  VH 48 CN
Menge: 2,000 St

**6.4 Unter-Putz-Kleinverteiler aus Kunststoff VH 48 CN 5 reihig**
Unter-Putz-Kleinverteiler aus Kunststoff nach DIN
43871, schutzisoliert, Schutzart IP 30,
Putzausgleichsrahmen und Tür aus
kunststoffbeschichtetem Stahlblech, 5 reihig für 5 x
12 Teilungseinheiten, komplett fertig montiert und
angeschlossen.
Maße müssen eingehalten werden!
Hohlwandausführung
Fabrikat:  HAGER oder gleichwertig
Typ:  VH 48 CN
Menge: 9,000 St

**6.5 Multimedia Unter-Putz-Kleinverteiler aus Kunststoff**
Mutimedia--Kleinverteiler Unter-Putz aus Kunststoff
schutzisoliert, Schutzart IP 30, Putzausgleichsrahmen
und Tür aus kunststoffbeschichtetem Stahlblech, 4reihig
komplett fertig montiert und angeschlossen.
Fabrikat: HAGER oder gleichwertig
Typ: VU 48 VDI
Menge: 11,000 St

*Hinweis*
Nachfolgend aufgeführte Einbaugeräte in die vor
beschriebenen Verteilergehäuse und Zählerschränke
komplett einbauen, montieren, verdrahten, beschriften
und betriebsfertig anschließen.
Bei Einbaugeräten für Installationsverteiler und
Schaltanlagen ist jeweils eine einheitliche Bauform
eines Fabrikates zu verwenden.

*Hinweis*
Die Kosten für die anteilige Verdrahtung und die
Verdrahtungskanäle bis zur Klemmenleiste in
Installationsverteilern, Zählerplätzen,
Installationsverteilern, Schaltanlagen und
Rangierverteilern sind mit in den Einheitspreisen
abgegolten.

*Hinweis*
Minderungen oder Mehrungen in Verteilungen und
Anschlüsse werden nach diesen Einzelpreisen
abgerechnet.
Nachfolgend aufgeführte Leitungsschutzschalter nach
DIN 43 880 und DIN VDE 0641, Schaltvermögen 10 kA,
Auslösecharakteristik B bzw. C.

**6.6 Nennstrom B 10 A, 1polig**
Menge: 2,000 St

**6.7 Nennstrom B 16 A, 1polig**
Menge: 6,000 St

**6.8 Nennstrom B 16 A, 3polig**
Menge: 11,000 St

**6.9 Nennstrom C 16 A, 3polig**
Menge: 2,000 St

**6.10 Selektiver Haupt-Leitungsschutzschalter**
Selektiver Haupt-Leitungsschutzschalter mit Adapter auf
Sammelschiene montiert. Auslösecharakteristik E,
Bemessungsschaltvermögen 25 kA, IN 35 A, 50A, 63A,
3polig.
Menge: 13,000 St

**6.11 D-Sockel**
D-Einbausicherungssockel DIN VDE 0636 Teil 1
einschließlich Passeinsatz und Schraubkappe,
Nennisolationsspannung 660 V AC, mit
Schnappbefestigung, 3polig, Gewinde E 18, Nennstrom
63A., mit Sicherungseinsatz Größe D 02, 35 bis 63 A,
schaltbar als Sicherungslastschalter.
Menge: 1,000 St

**6.12 Schutzschalter**
Fehlerstromschutzschalter DIN VDE 0664 Teil 1, für
Wechsel- und pulsierende Gleichfehlerströme, für Einbau
in Zählertafeln und Verteiler, Nennfehlerstrom 30 mA,
Nennstrom 40 A, 4-polig, 230 V AC.
Menge: 2,000 St

**6.13 Schutzschalter**
*** Bedarfsposition ohne GB
Fehlerstromschutzschalter DIN VDE 0664 Teil 1, für
Wechsel- und pulsierende Gleichfehlerströme, für Einbau
in Zählertafeln und Verteiler, Nennfehlerstrom 30 mA,
Nennstrom 25 A, 4polig, 230 V AC.
Menge: 1,000 St

**6.14 Fernschalter**
Fernschalter DIN 43 880 und DIN VDE 0637 Teil 1 mit
Handbetätigung und Schaltstellungsanzeige, Nennspannung
250 V AC, 1polig, Nennstrom 16 A, Betätigungsspannung
230 V AC.
Menge: 7,000 St

**6.15 Treppenlichtautomat**
*** Bedarfsposition ohne GB
Treppenlichtautomat DIN 43 880 und DIN VDE 0632,
Gangzeit einstellbar 1 bis 10 Minuten und Dauerlicht,
nachschaltbar, Glimmlampenstrom 50 mA, für Drei- und
Vierleiterschaltung,mit Ausschaltvorwarnung
Nennstrom 16 A, Nennspannung 250 V AC.
Fabrikat:  ELTAKO
Typ:  TLZ 12 NP-230 V
Menge: 1,000 St

**6.16 Ausschaltvorwarner**
*** Bedarfsposition ohne GB
Ausschaltvorwarner, zur Absenkung der Helligkeit der
Beleuchtung um 50 %, Dimmzeit von 10 - 100 s, für Glüh-
und Halogenlampen, Nennspannung 230 V, Schaltleistung
2000 W, mit Distanzstück.
Fabrikat:  ELTAKO
Typ:  HLZ
Menge: 1,000 St

**6.17 Hilfsrelais DIN 43 880 und DIN IEC 255 Teil 1-00/VDE 0435 Teil 201,**
*** Bedarfsposition ohne GB
Hilfsrelais DIN 43 880 und DIN IEC 255 Teil 1-00/VDE
0435 Teil 201, Nennisolationsspannung 250 V AC, mit 2
Schließer, Nennstrom 16 A, Gebrauchskategorie AC
1, Betätigungsspannung 220 V AC. wie Eltako R 12 200
230V
Menge: 1,000 St

**6.18 Hilfsrelais DIN 43 880 und DIN IEC 255 Teil 1-00/ VDE 0435 Teil 201,**
Hilfsrelais DIN 43 880 und DIN IEC 255 Teil 1-00/ VDE
0435 Teil 201, Nennisolationsspannung 250 V AC, mit 1
Schaltglied, Nennstrom 16 A, Gebrauchskategorie AC 1,
Betätigungsspannung
12 V AC.
Menge: 1,000 St

**6.19 Systemleistungsteil**
*** Bedarfsposition ohne GB
Systemleistungsteil REG für Systemsensor 180°, 1kanalig
für max. 8 Sensoren, Schaltzeit 4 sek. bis 15 min.
Fabrikat:  JUNG oder gleichwertig
Typ:  WL 2200 REG
Menge: 1,000 St

**6.20 Zeitschaltuhr**
*** Bedarfsposition ohne GB
Digitale Zeitschaltuhr, quarzgesteuert,
Betriebsspannung 230 V AC, 50 Hz, mit 100 h
Gangreserve, 2 Schaltkanäle mit frei programmierbaren
Schaltpunkten mit Tages- und Wochenprogramm.
Menge: 1,000 St

**6.21 Dämmerungsschalter**
*** Bedarfsposition ohne GB
Dämmerungsschalter mit separatem Lichtsensor, 2
Helligkeitsbereiche stufenlos am Steuergerät
einstellbar 230 V, 10 A.
Fabrikat:  THEBEN oder gleichwertig
Menge: 1,000 St

**6.22 Anschluss von Hauptleitungen bis 4 x 35 mm² im Zählerschrank**
*** Bedarfsposition ohne GB
Anschluss von Hauptleitungen bis 4 x 35 mm2
im Zählerschrank
Menge: 1,000 St

**6.23 Anschluss von Hauptleitungen bis 5 x 35 mm² an ENBW-Sicherung**
Anschluss von Hauptleitungen bis 5 x 35 mm2
an ENBW-Sicherung
Menge: 1,000 St

**6.24 Schaltschütz 20 A,4polig,Spule 230 V**
*** Bedarfsposition ohne GB
Menge: 1,000 St

**6.25 FI-LS-Schalter 2 polig 30 mA B16 A, Schaltvermögen 10 KA**
Menge: 101,000 st

**6.26 Tarifsteuergerät plombierbar 230V 1 Öffner - 1 Schließer**
*** Bedarfsposition ohne GB
Menge: 1,000 st

**6.27 Brandschutzautomat kombiniert mit FI/LS Fabrikat: Eaton**
*** Bedarfsposition ohne GB
Brandschutzautomat kombiniert mit FI/LS
Fabrikat: Eaton
Typ: AF DD-16/2/B/003-A
Menge: 1,000 St

### 7 Klingel-/Torsprech-/Türöffneranlage

*Hinweis*
Klingel-und Sprechanlage Siedle IN-HOME-BUS

**7.1 Klingeltaster U.P. anschließen**
Menge: 11,000 S

**7.2 baus. eingebaute Klingel-und Lichttaster in Briefkasten anschließen**
Menge: 12,000 S

**7.3 Türlautsprecher BTLE 051-03 einbauen und anschließen**
Menge: 1,000 S

**7.4 Netzgleichrichter BNG- 650-0 einbauen und anschließen**
Menge: 1,000 S

**7.5 BUS-Telefon BTS 850-02 montieren und anschließen**
Menge: 11,000 S

### 8 Antennenanlage

*Hinweis*
Für die Angebotsabgabe und für die Ausführung der
Arbeiten sind folgende Vorschriften zu beachten:
1.Die Bestimmungen VDE 0855, VDE 0100 und VDE0872.
2.Die Bestimmungen der Deutschen Bundespost über die
Einrichtung und Anmeldung verstärkerbetriebener
Antennenanlagen.
Vor Montage der Antennenanlage hat der Unternehmer auf
seine Kosten Empfangsmessungen vorzunehmen, um ggf.
die Anlage in ihrer Auslegung abzuändern.
Nach der Fertigstellung ist die Antennenanlage durch
den Hersteller des Antennenmaterials abzunehmen. Die
ermittelten Messwerte sind in einem Abnahmebericht zu
protokollieren.
Antennenstandort:  Pultdach
Zahl der Stammleitungen:  11
Nachfolgend aufgeführte Geräte und Bauteile sind
komplett fertig montiert, ausgerichtet, angeschlossen
und passend zum angebotenen Schalterprogramm
einschließlich Unter-Putz-Gerätedose mit drehbarem
Rohranschluss anzubieten.
Nachfolgende Positionen Fabrikat Kathrein oder
gleichwertig angebotenes
Fabrikat:......................

**8.1 Koaxialkabel 1,1/4,6/6,8 für Sat- und BK-Anlagen, Dielektrikum beschichtet/Folie**
Koaxialkabel 1,1/4,6/6,8 für Sat- und BK-Anlagen,
Dielektrikum beschichtet/Folie geklebt,
Dämpfung 16,0 dB - 860 MHz/27,3 dB - 2050 MHz,
Schirmungsmaß > 110 dB.
Typ:  SK 2000plus
Menge: 710,000 m

**8.2 Koaxialkabel 6,9 mm für Sat- und BK-Anlagen, schwarz halogenfrei, flammwiedrig,**
Koaxialkabel 6,9 mm für Sat- und BK-Anlagen, schwarz
halogenfrei, flammwiedrig, UV beständig
Menge: 165,000 m

**8.3 F-Kompressions-Stecker für SK 2000/SK 4000.**
F-Kompressions-Stecker für SK 2000/SK 4000.
Zubehör:
Abisolierwerkzeug A/W 2000 Presswerkzeug FPW 2000
Typ:  FPS 2000
Menge: 40,000 St

**8.4 Kath Dachsparrenhalter ZAS41 20410012**
Menge: 1,000 St

**8.5 Kath Montagezubehör ZTS40 20410013**
Menge: 1,000 St

**8.6 Kath Offset-Parabolantenne 90 cm CAS90GR 20010033**
Menge: 1,000 St

**8.7 Kath Universal-Quatro-Speisesyst. UAS584 20110019**
Menge: 2,000 St

**8.8 Kath Sat-ZF-Verteiler EBX2520 20510034**
Menge: 2,000 St

**8.9 Kath Einkabel-Multischalter 5 auf EXE159 20510063**
Menge: 3,000 St

**8.10 Kath Einkabel-Multischalter EXR1942 20510040**
Menge: 2,000 St

**8.11 Kath Einkabel Multischalter EXR2942 20510041**
Menge: 3,000 St

**8.12 Kath Steckverbinder F 9-fach EMU290 20510023**
Menge: 7,000 St

**8.13 Kath Einkabel-Mulitschalter EXR2981 20510043**
Menge: 3,000 St

**8.14 Kath F-Verteiler 4-fach EBC114 5-2400MHz fernspeiseset 21610007**
Menge: 11,000 St

**8.15 Kath F-Verteiler 2-fach EBC114 5-2400MHz fernspeiseset 21610006**
Menge: 3,000 St

**8.16 Kath Einkabel-Steckdose programmie ESU 51 21110061**
Menge: 32,000 St

**8.17 Erdungsblock für 9 HF-Kabel ERD9**
Menge: 1,000 St

**8.18 Erdungsblock 17 Anschlüsse ERD17**
Menge: 1,000 St

**8.19 UKW-Ringdipol-Antenne UKW2**
Menge: 1,000 St

### 9 Beleuchtungskörper

*Hinweis*
Die angebotenen Leuchten müssen den neuesten
Europäischen Sicherheitsnormen entsprechen und der
Leuchtenhersteller ein Qualitätssicherheitssystem nach
der Normenreihe EN 29000 nachweisen. Zur
Gewährleistung der elektrischen und mechanischen
Sicherheit wird das CE/EN/EC-bzw. VDE-Zeichen
gefordert. Es gelten die neuesten DIN VDE-Vorschriften
0710 bis 0712.
Leuchten mit Leuchtwannen müssen aus hochwertigem,
nicht vergilbendem Polymethylmethacrylat (z. B.
Plexiglas) bestehen und aus einem Stück, nicht geklebt
und geschweißt, hergestellt sein.
Für die innere Durchgangsverdrahtung der Leuchten ist
ausschließlich wärmefeste Leitung zu verwenden.
Die verlustarmen Vorschaltgeräte für Leuchtstofflampen
müssen der Temperaturklasse TW 130 entsprechen, die
Kompensationskondensatoren der DIN VDE 0560/6
entsprechen und die FP-Aufschrift tragen.
Alle Leuchten müssen nach der EG-Richtlinie 89/336/EWG
funkentstört sein und das Funkschutzzeichen der
VDE-Prüfstelle besitzen.
Die Leuchtstofflampen sind, sofern sie nicht mit
elektronischen Vorschaltgeräten bestückt sind, mit
verlustarmen Vorschaltgeräten und bei einflammigen
Leuchten halb induktiv, halb kapazitiv, bei
zweiflammigen Leuchten grundsätzlich in Duo-Schaltung
zu liefern.
Vor Beschaffung aller Beleuchtungskörper muss
unbedingt das Einverständnis der Bauleitung eingeholt
werden. Vor Bestellung der Beleuchtungskörper muss am
Bau eine Stückzahlaufnahme gemacht werden. Die
Montagepreise verstehen sich für eine betriebsfertige
Leuchte einschließlich Bruchversicherung und Transport
frei Verwendungsstelle. Nachstehend aufgeführte
Beleuchtungskörper sind komplett fertig montiert und
angeschlossen anzubieten. Bei Leuchtstofflampen sind
grundsätzlich Lumilux-Leuchtmittel anzubieten.
Grundsätzlich ist das ausgeschriebene Fabrikat
anzubieten, sofern nicht die Möglichkeit gegeben ist,
ein gleichwertiges Fabrikat anzubieten.
Leuchten sind einschließlich Leuchtmittel anzubieten.

**9.1 Schiffsarmatur aus Pressstoff, Kunststoff-Ovalleuchte, Schutzart IP 44, 1 x LED**
Menge: 11,000 St

**9.2 Feuchtraum-Wannenleuchte für 1 LED 1x36 W, Schutzart IP 65, Leuchtenkörper aus**
Feuchtraum-Wannenleuchte für 1 LED  1x36 W, Schutzart
IP 65, Leuchtenkörper aus glasfaserverstärktem
Polyesterharz,
für Waschraum, Heizung, Garage, Fahrradraum,
Kellerflure
Fabr. Floulite oder glw.
Menge: 7,000 St

**9.3 Kettenabhängung**
Kettenabhängung für vor beschriebene Leuchte.
Menge: 2,000 St

**9.4 Aufbauleuchte Fluolite, RKL2 LED 12W, 4000K, mit HF-Sensor, Treppenhaus**
Aufbauleuchte Fluolite, RKL2 LED 12W, 4000K, mit
HF-Sensor, Treppenhaus, Kellerflure
Menge: 19,000 St

**9.5 Aufbauleuchte Fluolite, RKL2, LED 12W, 400K, Kellerflure**
Aufbauleuchte Fluolite, RKL2, LED 12W, 4000K,
ohne HF-Sensor Kellerflure und Treppenhaus
Menge: 2,000 St

**9.6 Wand- und Deckenleuchte, Aufbau Fluolite Rondo-Lite LED, IP 65. mit HF Sensor**
Wand- und Deckenleuchte, Aufbau  Fluolite Rondo-Lite
LED, IP 65. mit HF Sensor
Typ: Rondo-Lite P - LED 1x12W 4000K,
für Hauseingang
Menge: 2,000 St

**9.7 BEGA Wandlampe Nr. 2646 A, silber mit 1 Halogen 52W, als Außenleuchte**
*** Bedarfsposition ohne GB
BEGA Wandlampe Nr. 2646 A, silber mit 1 Halogen 52W,
als Außenleuchte Eingänge
Menge: 1,000 St

### 10 Baustromversorgung

*Hinweis*
Die Baustromversorgung umfasst die Lieferung und
Montage von Verteilern, Steckdosen, Schaltern,
Leitungen, Beleuchtungskörpern und Leuchtmitteln.
Geschätzte Einbauzeit: 6 Monate
Bei Minder- oder Mehrzeit wird der Leihpreis anteilig
in 1/3 berechnet.
Das erforderliche Material ist bereitzustellen und
nach Angabe der Bauleitung zu montieren.
Die Steckdosen und Steckvorrichtungen, sowie die
erforderlichen Abzweigdosen, sind auf Bretter zu
montieren und an der Wand zu befestigen.
Die Garantie für die Verteiler, Installationsgeräte
und Beleuchtungskörper, usw. bleibt über die gesamte
Bauzeit beim Auftragnehmer.
Defekte Beleuchtungsmittel sind während der Bauzeit
bei Bedarf zu erneuern.
Nach der Bauzeit ist das Bauprovisorium in vorhandenem
Zustand zurückzunehmen.

**10.1 Verbinder-/Abzweigdose, wasserdicht**
Verbinder-/Abzweigdose, wasserdicht, auf Putz, mit
Klemmen. (Miet-/Leihpreis für 6 Monate)
Menge: 2,000 St

**10.2 Kontroll-Wechselschalter, spritzwassergeschützt**
Kontroll-Wechselschalter, spritzwassergeschützt, auf
Putz (Miet-/Leihpreis für 6 Monate)
Menge: 1,000 St

**10.3 Mantelleitung, Typ NYM-J 3 x 1,5 mm²**
Mantelleitung, Typ NYM-J 3 x 1,5 mm2, 5 x 1,5 mm2 und
3
x 2, 5 mm2 provisorisch an Wänden und Decken
installiert.
(Miet- und Leihpreis für 6 Monate)
Menge: 25,000 m

**10.4 Pölyester-Wannenleuchte schlagfest, 1 x 58 W EVG (Miet-/Leihpreis für 6 Monate).**
Menge: 9,000 St

**10.5 Anschluß der Gummikabel 3 x 1,5 mm²**
Anschluss der Gummikabel 3 x 1,5 mm2 an den
Baustromverteilern.
Menge: 4,000 St

**10.6 Demontage des gesamten Baustromprovisoriums**
Demontage des gesamten Baustromprovisoriums.
Menge: 1,000 psch

### 11 Brandschutzarbeiten

*Hinweis*
Kabelabschottungen WD90 "System Wichmann" (R)
Feuerbeständige Abschottungen von Kabeldurchführungen
in Decken und Wänden nach DIN 4102 S90, bestehend aus
einem verzinkten Stahlblechgehäuse, ausgekleidet mit
im Brandfall aufschäumendem Brandschutzmittel. Die
Kabelabschottung ist als fertiges Bauelement zu
liefern und einzumörteln. Die Montage erfolgt gemäß
der beiliegenden Montageanleitung. Rauchgasabdichtung
mit stirnseitigen Abdeckkappen oder EasyFoam -
Schaumstopfen. Beide werden grob zugeschnitten und in
die Restöffnungen eingesetzt. Verbleibende Öffnungen
sind mit elastischem Dichtstoff (z.B. Silikon,
Acryl,...) oder EasyFoam - Brandschutzmontageschaum
rauchgasdicht zu verschließen. Zugelassen vom DIBt
Berlin unter der Nummer Z-19.15-202. FTZ Spezifikation
736 53 FS 1/07.88. Die Abschottung wird inkl.
Montageanleitung, Schaumstopfen und Güteschild
geliefert.
Folgende Anforderungen sind an die Kabelabschottungen
zu stellen:
· Feuerwiderstandsklasse S90 nach DIN 4102
· Zugelassen für Kabel aller Art ohne Begrenzung des
Kabeldurchmessers sowie für Kabelbündel.
· Die Abschottung muss zu 100% belegbar sein. Sie darf
nicht überbelegbar sein.
· Zugelassen für Leerohre mit und ohne Kabelbelegung
bis zu einem Durchmesser von 63 mm sowie
Leerrohrbündel. Die Kabeldurchmesser dürfen auch in
Leerrohren nicht begrenzt sein.
· Einseitige Abdichtung zugelassen, auch ohne
Mineralwolle
· Keine Abstandsvorschriften zwischen Kabeln oder
Leerrohren.
· Nachweis über die Schallschutzeigenschaften
· Einfache und absolut staubfreie Nachrüstung möglich
· Die verwendeten Materialien müssen geruchsneutral
sein
· Einbau und Instandsetzung ohne zulassungsgebundene
Spezial-Brandschutzbaustoffe (z.B. Brandschutzkitt).
· Im Brandfall dürfen durch die Abschottung keine
zusätzlichen toxischen Gase entstehen.
· Gleichwertige Systeme sind zugelassen. Die
Gleichwertigkeit muss in allen angegebenen Punkten
gewährleistet sein und darf sich nicht nur auf die
Feuerwiderstandsdauer beziehen. Mineralfaser-, Mörtel-
oder Schaumschotts werden nicht als gleichwertig
anerkannt.
Hersteller:
Wichmann Brandschutzsysteme GmbH & Co. KG
Siemensstraße 7
57439 Attendorn
Tel: 02722/6382-0
Fax: 02722/6382-29
www.wichmann.biz
Boxengröße wie folgt:

**11.1 Boxengröße: h x b: 80mm x 240mm Bautiefe: 270mm**
Menge: 12,000 St

**11.2 Boxengröße: h x b: 110mm x 120mm Bautiefe: 270mm**
Menge: 12,000 St

*Hinweis*
Abschottungen von Leitungen in Wänden und Decken S/R
90 nach DIN 4102
Grundlagen für die Durchführungen der
brandschutztechnischen Arbeiten ist die Einhaltung der
DIN 4102 sowie die amtlichen Prüfzeugnisse und
Zulassungen.
Die ausgeschriebene Leistung beinhaltet die Lieferung
und Einbau aller erforderlichen Materialien in sach-
und fachgerechter, dem Stand der Technik
entsprechender Ausführung.
Zur Verwendung kommen nur Abschottungssysteme mit
bauaufsichtlicher Zulassung des Instituts für
Bautechnik in Berlin.
Es darf nur astbestfreies Material verwendet werden.
Die Feuerwiderstandsdauer beträgt 90 Minuten.

**11.3 Plattenschott (Kombischott) bis 0,01m²**
Plattenschott (Kombischott) F 90 für Elektrokabel und
nicht brennbare Rohre  in Wänden und Decken in
verschiedenen Abmessungen bis 0,01 m2
System HILTI CP 671 Zulassungs Nr. Z19.15-815/817 o.
glw.
angebotenes
System:..........................................
Menge: 1,000 St

### 12 Taglohnarbeiten

**12.1 Revisionsunterlagen erstellen**
Erstellen von Bestands-/Revisionsunterlagen
einschl. Betriebs- und Wartungsanleitungen
sowie Ersatzteillisten. Planunterlagen 3-fach
farbig angelegt bzw. farbig geplottet.
Die Unterlagen sind 1-fach für den Fachingenieur, 2-fach für den Auftraggeber
(1 Exempl.) bzw. den  Betreiber (1 Exemplar
vor Ort). bestimmt.
Menge: 1,000 psch

*Hinweis*
Für unvorhergesehene und im Beschrieb nicht enthaltene
Arbeiten wie Reparaturen, Erweiterungen, Umbauarbeiten
und Abbauarbeiten sind folgende Taglohnarbeiten
veranschlagt.
Sämtliche Taglohnarbeiten dürfen nur nach Zustimmung
oder Anordnung der Bauleitung vorgenommen werden.
Nichtgenehmigte, aber ausgeführte Stunden gelten als
nicht gearbeitet und werden nicht vergütet.

*Hinweis*
Die Verrechnungssätze für die nachstehenden Lohn- und
Berufsgruppen sind unaufgegliedert anzubieten. In
ihnen sind enthalten:
- Lohn- und Gehaltskosten
- Lohn- und Gehaltsnebenkosten
- Sozialkosten einschließlich Sozialkassenbeiträge
- Gemeinkosten
- Gewinn.
Zuschläge zu den Verrechnungssätzen für vom
Auftraggeber angeordnete oder zu vertretende Nacht-,
Sonntags-, Feiertrags- und Mehrarbeit (Überstunden)
sind gesondert nachzuweisen; sie werden in Höhe der
tariflichen Vereinbarung vergütet.
Beschäftigt der Bieter bei einer der nachstehenden
Lohn-/Berufsgruppen keine Arbeitskräfte, hat er dies
anzugeben und stattdessen den Einsatz möglichst
gleichwertiger Arbeitskräfte anzubieten.

**12.2 Verrechnungssatz für Obermonteur/Meister**
*** Bedarfsposition ohne GB
Verrechnungssatz für Obermonteur/Meister.
Menge: 1,000 Std

**12.3 Verrechnungssatz für Monteur**
*** Bedarfsposition ohne GB
Verrechnungssatz für Monteur.
Menge: 1,000 Std

**12.4 Verrechnungssatz für Helfer, Lehrling**
*** Bedarfsposition ohne GB
Verrechnungssatz für Helfer, Lehrling.
Menge: 1,000 Std

**12.5 DEHNshield ZP Basic Kombi Ableiter Schutzwirkung: Typ 1+2+3 Art.-Nr. 900 396**
DEHNshield ZP Basic Kombi Ableiter
Schutzwirkung: Typ 1+2+3
komplett mit allem Zubehör liefern und montieren
Art.-Nr. 900 396
Menge: 1,000 St

USt %: 19,00
